# Verpressung feuchter/wasserf. Risse PUR
Leistungsbeschreibung (GAEB 90, DA81)
Währung: EUR

## Verpressung feuchter/wasserf. Risse PUR
Datum: 05.03.25

### Titel 00001 Vorbemerkungen

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Bauzustandsanalyse

Vor der Wahl einer geeigneten
Instandsetzungsmaßnahme ist das zu sanierende
Bauteil / Mauerwerk im ausreichenden Maße zu
untersuchen. Art und Umfang der Untersuchungen
sind objektspezifische festzulegen.

Für die Probennahme, den Untersuchungsmethoden und
der Beurteilung sind die Vorgaben des WTA
Merkblattes 4-5-99/D "Beurteilung von Mauerwerk -
Mauerwerksdiagnostik" zu berücksichtigen.

*Hinweis*
Hinweis zur Rissverpressung

Für die in dieser Muster-Leistungsbeschreibung
beschriebene Rissinjektion sind die allgemein
anerkannten
Regeln der Technik zu berücksichtigen.

### Titel 00002 Rissverpressung

**00002.0001 Bohrlöcher herstellen**
Bohrungen gemäß verwendetem Packer und
vorher festgelegter Packeranordnung in einem Winkel
von ca. 45° wechselseitig zum Rissverlauf herstellen.

Bohrungen im Wand-Sohlenanaschluß so herstellen, dass
der Bohrkanal in einem Winkel von ca. 45° die zu
injizierende Wandaufstandsfuge mittig durchläuft.
Die Bohrlochreihe ist im Wand-Sohlenanschluß einseitig
im unteren Wandbereich herzustellen.

Bohrlochtiefe: ca. 70% der Bauteildicke
Bohlochdurchmesser: _____mm
Wandstärke: _____________cm
Bohrlochabstand: Bauteildicke / 2 =_________cm
Bohrlöcher pro m: ___________Stk.
Menge: 0,000 Stk

**00002.0002 Bohrlöcher reinigen**
Bohrlöcher mit ölfreier Druckluft bzw. durch
Absaugen mittels Industriestaubsaugers säubern.
Bei feuchten und wasserführenden Rissen Bohrlöcher
mit Wasser ausspülen.
Menge: 0,000 Stk

**00002.0003 Stahlpacker setzen**
Stahlpacker inkl. HD-Kegelnippel (Injektionsdruck
max. 200 bar) in das gesäuberte Bohrloch mittels
geeignetem Werkzeug einbauen und festdrehen.

Verbrauch:
1 Stk / Bohrloch Remmers Stahlpacker inkl.
HD-Kegelnippel <4529 45304531>
Menge: 0,000 Stk

**00002.0004 Temporäre Abdichtung wasserführender Risse (2K-SPUR)**
*** Bedarfsposition ohne GB
Temporärer Wasserstopp bei wasserführenden
Rissen mittels Injektionsverfahren mit einem
schnell reagierenden, stark expandierenden
2K-SPUR-Injektionsschaumharz.

Gewähltes Produkt:
Remmers IR PUR 2K rapid oder gleichwertig

Produkteigenschaften:
Temporär abdichtend
Schnell und stark expandierend
Volumenvergrößerung ca. 40-fach
 Hohe Chemikalienbeständigkeit
Hohe Flankenhaftung

Produktkenndaten:
Viskosität (12°C): 800 mPa*s
Viskosität (23°C): 600 mPa*s
Dichtigkeit: bis 1 bar

Verbrauch:
Abhängig vom Feuchteghalt im Gefüge,
Rissbreite und Bauteildicke.
Ca. 0,1 kg/l Hohlraum
Remmers IR PUR 2K rapid <6876>
Menge: 0,000 m

**00002.0005 Abdichten feuchter und wasserführender Risse (1K-PUR)**
Abdichten von feuchten und wasserführenden
Rissen mittels Injektionsverfahren
mit flexiblem, feuchtigkeitsreaktivem
1K-Polyurethan-Injektionsharz.

Bei Bedarf:
Nachinjektionen innerhalb der Verarbeitungszeit
durchführen.

Gewähltes Produkt:
Remmers IR PUR 250 oder gleichwertig

Produkteigenschaften:
Feuchtigkeitsreaktiv
Hohe Chemikalienbeständigkeit
Hohe Flankenhaftung
Sehr hohe Dehnbarkeit
Volumenvergrößerung ca. 25-fach

Produktkenndaten:
Dichte (20 °C) 1,1 g/cm■
Viskosität (23 °C) ca. 250 mPa s
Rohdichte Schaum 65 kg/m■

Im ausreagierten Zustand
Zugfestigkeit 0,1 N/mm²
Dehnung 12 %

Verbrauch:
Objektspezifisch zu bestimmen. Abhängig vom
Feuchtegehalt im Gefüge, Rissbreite und Bauteildicke.
Ca.0,3-0,5kg/m Remmers IR PUR 250 <6870>
Menge: 0,000 lfm

**00002.0006 Stahlpacker entfernen**
Nach Ausreaktion des Injektionsmaterials
Stahlpacker entfernen.
Menge: 0,000 m²

**00002.0007 Rissoberfläche reinigen**
Oberfläche im Rissbereich von ausgetretenem
Injektionsmaterial befreien.
Ggf. Oberfläche im Rissbereich durch mechnischen
Abtrag wie schleifen oder fräsen für nachfoglende
Arbeiten vorbereiten.
Menge: 0,000 m²

**00002.0008 Bohrlöcher verschließen**
Bohrlöcher nach dem Ausbau der Packer
oberflächig mit einem wasserdichtem,
spannungsarmen und rissfrei erhärtenden,
mineralischem Mörtel verschließen.

Produktkenndaten:
- Wasseraufnahmekoeffizient w24
  < 0,1 kg/(m h )
- Druckfestigkeit (28 d) = Ca. 20 N/mm²

Verbrauch:
Ca. 1,7 kg/ l Hohlraum
Remmers WP DS Levell <0426>
Menge: 0,000 lfm
